# Ensaio de perfil de PVC para caixilharia

- Propriedade do ficheiro: CYPE Ingenieros S.A.
- Formato: FIEBDC-3/2016
- Programa: Gerador de preços para construção civil. CYPE Ingenieros, S.A.
- Data: 17/04/2024
- Âmbito geográfico: Angola
- Moeda: AOA
- Custos indirectos: 3 %
- IVA: 18 %

## X Controlo de qualidade e ensaios

### XC Caixilharias

#### XCP De PVC

**XCP010** Ud Ensaio de perfil de PVC para caixilharia.
Ensaios a realizar em laboratório acreditado na área técnica correspondente, sobre uma amostra, recolhida em obra, de perfil de PVC utilizado na fabricação de caixilharia, para a determinação das seguintes características: estabilidade dimensional segundo EN 478, comportamento ao calor segundo EN 479, resistência ao cloreto de metileno. Incluindo deslocamento à obra e relatório de resultados.
Inclui: Deslocamento à obra. Recolha de amostras. Realização dos ensaios. Redacção de relatório dos resultados dos ensaios realizados.
Critério de medição de projecto: Ensaio a realizar, segundo documentação do Plano de controlo de qualidade.

| Código | Un | Descrição | Rendimento | Preço | Importância |
|---|---|---|---|---|---|
| mt49des010 | Ud | Repercussão por deslocamento à obra para a recolha de amostras. (material) | 1 | 879.86 | 879.860 |
| mt49alp020 | Ud | Recolha em obra de amostras de elementos de caixilharia de PVC. (material) | 1 | 35158.92 | 35158.920 |
| mt49alp040 | Ud | Ensaio para determinar a estabilidade dimensional de uma amostra de perfis de PVC, segundo EN 478. (material) | 1 | 28441.03 | 28441.030 |
| mt49alp050 | Ud | Ensaio para determinar o comportamento ao calor de uma amostra de perfis de PVC, segundo EN 479. (material) | 1 | 42281.07 | 42281.070 |
| mt49alp080 | Ud | Ensaio para determinar a resistência ao cloreto de metileno de uma amostra de perfis de PVC. (material) | 1 | 35682.08 | 35682.080 |
| mt49alp030 | Ud | Relatório de resultados dos ensaios realizados sobre uma amostra de caixilharia de PVC. (material) | 1 | 105904.8 | 105904.800 |
| % | % | Custos directos complementares | 2 % | 248347.760 | 4966.955 |
|  |  | Custos directos |  |  | 253314.715 |
