# Ensaio não destrutivo de soldaduras em estruturas metálicas

- Propriedade do ficheiro: CYPE Ingenieros S.A.
- Formato: FIEBDC-3/2016
- Programa: Gerador de preços para construção civil. CYPE Ingenieros, S.A.
- Data: 17/04/2024
- Âmbito geográfico: Angola
- Moeda: AOA
- Custos indirectos: 3 %
- IVA: 18 %

## X Controlo de qualidade e ensaios

### XM Estruturas metálicas

#### XMS Soldaduras

**XMS020** Ud Ensaio não destrutivo de soldaduras em estruturas metálicas.
Ensaio não destrutivo a realizar por laboratório acreditado na área técnica correspondente, sobre uma ligação soldada em estrutura metálica, através de, líquidos penetrantes para a determinação das imperfeições superficiais da ligação, segundo EN ISO 3452-1, radiografia com película de 10x24 cm para a determinação dos defeitos internos da ligação, segundo EN 12517-1. Incluindo deslocamento à obra e relatório de resultados.
Inclui: Deslocamento à obra. Realização do ensaio. Redacção de relatório do resultado do ensaio realizado.
Critério de medição de projecto: Ensaio a realizar, segundo documentação do Plano de controlo de qualidade.
Critério de medição de obra: Será medido o número de ensaios realizados por laboratório acreditado segundo especificações de Projecto.

| Código | Un | Descrição | Rendimento | Preço | Importância |
|---|---|---|---|---|---|
| mt49sld030 | Ud | Ensaio não destrutivo sobre uma ligação soldada, através de líquidos penetrantes, segundo EN ISO 3452-1, inclusive deslocamento à obra e relatório de resultados. (material) | 1 | 29725.16 | 29725.160 |
| mt49sld020a | Ud | Ensaio não destrutivo sobre uma ligação soldada, através de radiografia com película de 10x24 cm, segundo EN 12517-1, inclusive deslocamento à obra e relatório de resultados. (material) | 1 | 58594.23 | 58594.230 |
| % | % | Custos directos complementares | 2 % | 88319.390 | 1766.388 |
|  |  | Custos directos |  |  | 90085.778 |
