# Marca rodoviária longitudinal

- Propriedade do ficheiro: CYPE Ingenieros S.A.
- Formato: FIEBDC-3/2016
- Programa: Gerador de preços para construção civil. CYPE Ingenieros, S.A.
- Data: 17/04/2024
- Âmbito geográfico: Angola
- Moeda: AOA
- Custos indirectos: 3 %
- IVA: 18 %

## Y Segurança e saúde

### YS Sinalização provisória de obras

#### YSH Sinalização horizontal

**YSH010** m Marca rodoviária longitudinal.
Aplicação mecânica com máquina de accionamento manual de tinta plástica para exterior, à base de resinas acrílicas, cor amarelo, acabamento acetinado, textura lisa, para marca rodoviária longitudinal contínua, de 10 cm de largura, para separação de faixas de rodagem, separação de sentidos de circulação, limites de faixa de rodagem e regulação da ultrapassagem.
Inclui: Pré-marcação. Aplicação mecânica da mistura com máquina de accionamento manual.
Critério de medição de projecto: Comprimento medido segundo Plano de Segurança e Saúde.
Critério de medição de obra: Medir-se-á, o comprimento realmente executado segundo especificações do Plano de Segurança e Saúde.

| Código | Un | Descrição | Rendimento | Preço | Importância |
|---|---|---|---|---|---|
| mt27mvp010f | l | Tinta plástica para exterior, à base de resinas acrílicas, cor amarelo, acabamento acetinado, textura lisa (material) | 0.029 | 18821.86 | 545.834 |
| mq11bar010 | h | Varredora rebocada com motor auxiliar. (equipamento) | 0.001 | 17533.37 | 17.533 |
| mq08war010a | h | Máquina manual, para pintar marcas rodoviárias sobre faixa de rodagem. (equipamento) | 0.005 | 8836.37 | 44.182 |
| mo119 | h | Oficial de 1ª Segurança e Saúde. (mão de obra) | 0.01 | 1028.94 | 10.289 |
| mo120 | h | Operário Segurança e Saúde. (mão de obra) | 0.005 | 581.64 | 2.908 |
| % | % | Custos directos complementares | 2 % | 620.746 | 12.415 |
|  |  | Custos directos |  |  | 633.161 |

Resíduos:
- colocação: mt27mvp010f Tinta plástica para exterior, à base de resinas acrílicas, cor amarelo, acabamento acetinado, textura lisa; factor de resíduo 0.0275

## Recursos

**mt27mvp010f** l Tinta plástica para exterior, à base de resinas acrílicas, cor amarelo, acabamento acetinado, textura lisa
Dados técnicos: Custo energético 31.337 MJ; Emissão de CO2 1.599 kg; Código LER 08 01 11; Massa do elemento 1.7 kg; Volume 0.001889 m3
Resíduos:
- embalagem: re170203 Plástico. (componente de resíduo); rendimento 0.032 kg; Código LER 17 02 03; Massa do elemento 1 kg; Volume 0.001667 m3
