# Marcação de setas e inscrições em vias

- Propriedade do ficheiro: CYPE Ingenieros S.A.
- Formato: FIEBDC-3/2016
- Programa: Gerador de preços para construção civil. CYPE Ingenieros, S.A.
- Data: 17/04/2024
- Âmbito geográfico: Angola
- Moeda: AOA
- Custos indirectos: 3 %
- IVA: 18 %

## Y Segurança e saúde

### YS Sinalização provisória de obras

#### YSH Sinalização horizontal

**YSH030** m² Marcação de setas e inscrições em vias.
Aplicação mecânica com máquina de accionamento manual de tinta alcídica cor azul, para marcação de setas e inscrições em vias.
Inclui: Pré-marcação. Aplicação mecânica da mistura com máquina de accionamento manual.
Critério de medição de projecto: Superfície medida segundo Plano de Segurança e Saúde.
Critério de medição de obra: Medir-se-á a superfície realmente executada segundo especificações do Plano de Segurança e Saúde.

| Código | Un | Descrição | Rendimento | Preço | Importância |
|---|---|---|---|---|---|
| mt27mvh030d | kg | Tinta alcídica cor azul, segundo NP EN 1871. (material) | 0.72 | 3590.8 | 2585.376 |
| mq11bar010 | h | Varredora rebocada com motor auxiliar. (equipamento) | 0.001 | 17533.37 | 17.533 |
| mq08war010a | h | Máquina manual, para pintar marcas rodoviárias sobre faixa de rodagem. (equipamento) | 0.005 | 8836.37 | 44.182 |
| mo119 | h | Oficial de 1ª Segurança e Saúde. (mão de obra) | 0.046 | 1028.94 | 47.331 |
| mo120 | h | Operário Segurança e Saúde. (mão de obra) | 0.092 | 581.64 | 53.511 |
| % | % | Custos directos complementares | 2 % | 2747.933 | 54.959 |
|  |  | Custos directos |  |  | 2802.892 |

Resíduos:
- colocação: mt27mvh030d Tinta alcídica cor azul, segundo NP EN 1871; factor de resíduo 0.055

## Recursos

**mt27mvh030d** kg Tinta alcídica cor azul, segundo NP EN 1871
Dados técnicos: Custo energético 27.070 MJ; Emissão de CO2 1.204 kg; Código LER 08 01 11; Massa do elemento 1 kg; Volume 0.001111 m3
Resíduos:
- embalagem: re170203 Plástico. (componente de resíduo); rendimento 0.032 kg; Código LER 17 02 03; Massa do elemento 1 kg; Volume 0.001667 m3
