# Cavidade em tecto falso

- Propriedade do ficheiro: CYPE INGENIEROS, S.A.
- Formato: FIEBDC-3/2002
- Âmbito geográfico: Angola
- Moeda: AOA
- Custos indirectos: 3.00 %
- IVA: 18.00 %

## 0 Trabalhos prévios

### 0B Trabalhos de campo, ensaios e relatórios

#### 0BC Cavidades de inspecção

**0BC080** Ud Cavidade em tecto falso.
Execução de cavidade de 60x60 cm em tecto falso de escaiola, para inspecção da estrutura, realizado com meios manuais. Inclusive fecho da cavidade com reposição dos materiais demolidos, limpeza, recolha de escombros e carga manual para contentor.
Inclui: Execução da cavidade. Fecho da cavidade. Remoção e acumulação de entulho. Carga de entulho para contentor.
Critério de medição de projecto: Número de unidades previstas, segundo documentação gráfica de Projecto.
Critério de medição de obra: Medir-se-á o número de unidades realmente executadas segundo especificações de Projecto.

| Código | Un | Descrição | Rendimento | Preço | Importância |
|---|---|---|---|---|---|
| mt51fte010a | m² | Demolição do tecto falso de escaiola com meios manuais, incluindo a reposição dos materiais demolidos. (material) | 0.360 | 2535.14 | 912.65 |
| mo020 | h | Oficial de 1ª construção. (mão de obra) | 0.779 | 1028.94 | 801.54 |
| mo113 | h | Operário não qualificado construção. (mão de obra) | 0.779 | 581.64 | 453.10 |
| % | % | Custos directos complementares | 2 % | 2167.29 | 43.35 |
|  |  | Custos directos |  |  | 2210.64 |
