# Cavidade em viga de betão armado

- Propriedade do ficheiro: CYPE INGENIEROS, S.A.
- Formato: FIEBDC-3/2002
- Âmbito geográfico: Angola
- Moeda: AOA
- Custos indirectos: 3.00 %
- IVA: 18.00 %

## 0 Trabalhos prévios

### 0B Trabalhos de campo, ensaios e relatórios

#### 0BC Cavidades de inspecção

**0BC030** Ud Cavidade em viga de betão armado.
Execução de cavidade de 10x20 cm e 5 cm de profundidade, para inspecção superior de viga de betão armado, com remoção prévia do pavimento e demolição da base de pavimento e camada de compressão ou recobrimento de qualquer tipo que possa existir, até atingir o elemento resistente e deixar a descoberto a armadura superior; realizada através de picagem manual e martelo pneumático. Incluindo limpeza, armazenamento, remoção e carga manual de escombros para contentor.
Inclui: Remoção do pavimento. Execução da cavidade. Remoção e acumulação de entulho. Carga de entulho para contentor.
Critério de medição de projecto: Número de unidades previstas, segundo documentação gráfica de Projecto.
Critério de medição de obra: Medir-se-á o número de unidades realmente executadas segundo especificações de Projecto.

| Código | Un | Descrição | Rendimento | Preço | Importância |
|---|---|---|---|---|---|
| mt51pav010d | m² | Demolição de pavimento, base de pavimento e camada de compressão ou recobrimento com meios manuais e martelo pneumático. (material) | 0.200 | 1333.70 | 266.74 |
| mq05mai030 | h | Martelo pneumático. (equipamento) | 0.083 | 1201.74 | 99.74 |
| mq05pdm110 | h | Compressor portátil diesel média pressão 10 m³/min. (equipamento) | 0.083 | 2038.25 | 169.17 |
| mo113 | h | Operário não qualificado construção. (mão de obra) | 0.311 | 581.64 | 180.89 |
| % | % | Custos directos complementares | 2 % | 716.54 | 14.33 |
|  |  | Custos directos |  |  | 730.87 |
