# Protecção provisória da cobertura contra a chuva

- Propriedade do ficheiro: CYPE INGENIEROS, S.A.
- Formato: FIEBDC-3/2002
- Âmbito geográfico: Angola
- Moeda: AOA
- Custos indirectos: 3.00 %
- IVA: 18.00 %

## 0 Trabalhos prévios

### 0C Protecções provisórias

#### 0CQ Coberturas

**0CQ010** m² Protecção provisória da cobertura contra a chuva.
Fornecimento e colocação de pranchas e lona impermeável, para proteger provisoriamente a cobertura do edifício contra a chuva. Incluindo a fixação da lona com corda de poliamida, vigilância e manutenção da protecção enquanto os trabalhos decorrem, posterior remoção, recolha e carga manual para camião ou contentor.
Inclui: Colocação da protecção. Remoção da protecção e carga para contentor.
Critério de medição de projecto: Superfície medida segundo documentação gráfica de Projecto.
Critério de medição de obra: Medir-se-á a superfície realmente executada segundo especificações de Projecto.

| Código | Un | Descrição | Rendimento | Preço | Importância |
|---|---|---|---|---|---|
| mt50spa052b | m | Pranchão de madeira de pinho, de 20x7,2 cm. (material) | 0.045 | 7809.98 | 351.45 |
| mt32war060 | m² | Lona impermeável de protecção, de polietileno, com malha de reforço e corda perimetral de poliamida para o ajuste da lona. (material) | 0.230 | 5435.96 | 1250.27 |
| mo113 | h | Operário não qualificado construção. (mão de obra) | 0.719 | 596.70 | 429.03 |
| % | % | Custos directos complementares | 2 % | 2030.75 | 40.62 |
|  |  | Custos directos |  |  | 2071.37 |
