# Controlo de fissuras através de testemunhos

- Propriedade do ficheiro: CYPE INGENIEROS, S.A.
- Formato: FIEBDC-3/2002
- Âmbito geográfico: Angola
- Moeda: AOA
- Custos indirectos: 3.00 %
- IVA: 18.00 %

## 0 Trabalhos prévios

### 0E Recolha de amostras e ensaios para estudo de patologias

#### 0EF Controlo de fissuras

**0EF010** Ud Controlo de fissuras através de testemunhos.
Trabalhos de campo necessários para o controlo de fissura existente no edifício a reabilitar, incluindo: fixação do seu estado através de marcação do seu extremo, medição da sua largura com fissurómetro de precisão, colocação de testemunho de gesso de espessura menor que 3 mm e inspecção periódica aos 15, 30, 45 e 90 dias, da evolução dos seus movimentos.
Inclui: Marcação da sua extremidade. Medição da sua largura. Colocação de testemunho. Inspecção periódica.
Critério de medição de projecto: Número de unidades previstas, segundo documentação gráfica de Projecto.
Critério de medição de obra: Medir-se-á o número de unidades realmente executadas segundo especificações de Projecto.

| Código | Un | Descrição | Rendimento | Preço | Importância |
|---|---|---|---|---|---|
| mt49hpa100a | Ud | Controle da evolução de uma fissura através da colocação de um testemunho de gesso, que inclui os trabalhos de: marcação do estado da fissura, medição da sua largura, colocação de testemunho e inspecção periódica da mesma aos 15, 30, 45 e 90 dias. (material) | 1.000 | 205377.08 | 205377.08 |
| % | % | Custos directos complementares | 2 % | 205377.08 | 4107.54 |
|  |  | Custos directos |  |  | 209484.62 |
