# Montagem e desmontagem de estabilizador exterior de fachada

- Propriedade do ficheiro: CYPE INGENIEROS, S.A.
- Formato: FIEBDC-3/2002
- Âmbito geográfico: Angola
- Moeda: AOA
- Custos indirectos: 3.00 %
- IVA: 18.00 %

## 0 Trabalhos prévios

### 0F Estabilizadores de fachada

#### 0FE Exteriores

**0FE011** Ud Montagem e desmontagem de estabilizador exterior de fachada.
Montagem e desmontagem de estabilizador exterior de fachada, de até 6 m de altura, constituído por um sistema de vigas aligeiradas ancoradas a contrapesos de betão (não incluídos neste preço); para escoramento da fachada, com um grau de complexidade baixo. Incluindo montagem e desmontagem de ligações, diagonais e outros elementos de contraventamento, transporte a obra e remoção do equipamento.
Inclui: Marcação da disposição dos apoios. Limpeza e preparação da superfície de apoio e protecção dos espaços afectados. Montagem e colocação dos componentes. Teste de carga. Desmontagem e remoção do estabilizador de fachada.
Critério de medição de projecto: Número de unidades previstas, segundo Plano de Segurança e Saúde.

| Código | Un | Descrição | Rendimento | Preço | Importância |
|---|---|---|---|---|---|
| mq13est011a | Ud | Repercussão, por m², de montagem e desmontagem de estabilizador exterior de fachada, de até 6 m de altura, constituído por um sistema de vigas aligeiradas ancoradas a contrapesos de betão (não incluídos neste preço); para escoramento da fachada, com um grau de complexidade baixo, incluindo transporte para a obra e remoção. (equipamento) | 289.800 | 7597.70 | 2201813.46 |
| % | % | Custos directos complementares | 2 % | 2201813.46 | 44036.27 |
|  |  | Custos directos |  |  | 2245849.73 |
