# Prospecção arqueológica superficial

- Propriedade do ficheiro: CYPE INGENIEROS, S.A.
- Formato: FIEBDC-3/2002
- Âmbito geográfico: Angola
- Moeda: AOA
- Custos indirectos: 3.00 %
- IVA: 18.00 %

## 0 Trabalhos prévios

### 0G Trabalhos arqueológicos

#### 0GE Escavações arqueológicas e transportes

**0GE010** m² Prospecção arqueológica superficial.
Prospecção arqueológica superficial de terreno a céu aberto, de carácter intensivo e sistemático, realizada por arqueólogo, intentando obter a máxima informação, sem necessidade de sondagens nem excavações.
Inclui: Deslocamento à obra. Inspecção visual.
Critério de medição de projecto: Superfície medida segundo documentação gráfica de Projecto.
Critério de medição de obra: Medir-se-á a superfície realmente executada segundo especificações de Projecto.

| Código | Un | Descrição | Rendimento | Preço | Importância |
|---|---|---|---|---|---|
| mo000 | h | arqueólogo. (mão de obra) | 0.003 | 1497.15 | 4.49 |
| % | % | Custos directos complementares | 2 % | 4.49 | 0.09 |
|  |  | Custos directos |  |  | 4.58 |
