# Embalagem de mobiliário e equipamento de posto de trabalho

- Propriedade do ficheiro: CYPE INGENIEROS, S.A.
- Formato: FIEBDC-3/2002
- Âmbito geográfico: Angola
- Moeda: AOA
- Custos indirectos: 3.00 %
- IVA: 18.00 %

## 0 Trabalhos prévios

### 0M Equipamento

#### 0ME Embalagem

**0ME012** m³ Embalagem de mobiliário e equipamento de posto de trabalho.
Fornecimento e colocação de películas de polietileno transparente, filme alveolar e caixas de cartão, para embalagem de mobiliário e equipamento de posto de trabalho formado por mesa com gavetas incorporadas e independentes, cadeiras, caixote do lixo, armário, computador, documentação, acessórios; para o seu transporte até ao local de armazenamento. Inclusive partículas de poliestireno expandido para as caixas, fita adesiva, e recolha e carga de restos para camião ou contentor.
Inclui: Embalagem do equipamento. Limpeza e remoção de restos para contentor.
Critério de medição de projecto: Volume medido segundo documentação gráfica de Projecto.
Critério de medição de obra: Medir-se-á o volume realmente executado segundo especificações de Projecto.

| Código | Un | Descrição | Rendimento | Preço | Importância |
|---|---|---|---|---|---|
| mo113 | h | Operário não qualificado construção. (mão de obra) | 1.044 | 596.70 | 622.95 |
| % | % | Custos directos complementares | 2 % | 622.95 | 12.46 |
|  |  | Custos directos |  |  | 635.41 |
