# Montagem e desmontagem de monta-cargas

- Propriedade do ficheiro: CYPE INGENIEROS, S.A.
- Formato: FIEBDC-3/2002
- Âmbito geográfico: Angola
- Moeda: AOA
- Custos indirectos: 3.00 %
- IVA: 18.00 %

## 0 Trabalhos prévios

### 0X Andaimes e equipamento de elevação

#### 0XM Monta-cargas

**0XM030** Ud Montagem e desmontagem de monta-cargas.
Montagem e desmontagem de monta-cargas com sistema de elevação composto por cremalheira e pistão, para transporte de materiais, de 10 paragens e 1000 kg de carga máxima.
Inclui: Marcação da disposição dos apoios. Limpeza e preparação da superfície de apoio e protecção dos espaços afectados. Montagem e colocação dos componentes. Desmontagem e remoção do monta-cargas.
Critério de medição de projecto: Número de unidades previstas, segundo documentação gráfica de Projecto.
Critério de medição de obra: Medir-se-á o número de unidades realmente executadas segundo especificações de Projecto.

| Código | Un | Descrição | Rendimento | Preço | Importância |
|---|---|---|---|---|---|
| mq07mon120g | Ud | Montagem e desmontagem de monta-cargas de obra com cremalheira para transporte de materiais de 10 paradas e 1000 kg de carga máxima. (equipamento) | 1.159 | 157581.99 | 182637.53 |
| % | % | Custos directos complementares | 2 % | 182637.53 | 3652.75 |
|  |  | Custos directos |  |  | 186290.28 |
