# Peças especiais para laje térrea ventilada de betão

- Propriedade do ficheiro: CYPE INGENIEROS, S.A.
- Formato: FIEBDC-3/2002
- Âmbito geográfico: Angola
- Moeda: AOA
- Custos indirectos: 3.00 %
- IVA: 18.00 %

## A Acondicionamento do terreno

### AN Nivelação

#### ANV Lajes térreas ventiladas

**ANV011** Ud Peças especiais para laje térrea ventilada de betão.
Peça de fecho lateral de módulo de 70 cm de altura, de polipropileno e polietileno reciclados, de 63x61x63,5 cm, cor azul, colocada sobre base de betão de limpeza para impedir a passagem do betão para o interior das peças durante a fase de descarga do betão.
Inclui: Marcação da disposição e colocação das peças.
Critério de medição de projecto: Número de unidades previstas, segundo documentação gráfica de Projecto.
Critério de medição de obra: Medir-se-á o número de unidades realmente executadas segundo especificações de Projecto.

| Código | Un | Descrição | Rendimento | Preço | Importância |
|---|---|---|---|---|---|
| mt07cid025k | Ud | Peça de fecho lateral de módulo de 70 cm de altura, de polipropileno e polietileno reciclados, de 63x61x63,5 cm, cor azul, para lajes térreas ventiladas. (material) | 1.000 | 2290.44 | 2290.44 |
| mo112 | h | Operário especializado construção. (mão de obra) | 0.156 | 591.15 | 92.22 |
| % | % | Custos directos complementares | 2 % | 2382.66 | 47.65 |
|  |  | Custos directos |  |  | 2430.31 |
