# Sumidouro sifonado

- Propriedade do ficheiro: CYPE INGENIEROS, S.A.
- Formato: FIEBDC-3/2002
- Âmbito geográfico: Angola
- Moeda: AOA
- Custos indirectos: 3.00 %
- IVA: 18.00 %

## A Acondicionamento do terreno

### AS Redes de drenagem horizontais

#### ASI Drenagens em pavimentos

**ASI020** Ud Sumidouro sifonado.
Instalação de sumidouro sifonado de ferro fundido dúctil, de 40x40 cm, para recolha de águas pluviais ou de locais húmidos. Inclusive acessórios de montagem, peças especiais e elementos de fixação.
Inclui: Marcação. Montagem, ligação e verificação do seu correcto funcionamento.
Critério de medição de projecto: Número de unidades previstas, segundo documentação gráfica de Projecto.
Critério de medição de obra: Medir-se-á o número de unidades realmente executadas segundo especificações de Projecto.

| Código | Un | Descrição | Rendimento | Preço | Importância |
|---|---|---|---|---|---|
| mt11suf010j | Ud | Sumidouro sifonado de ferro fundido dúctil, de 40x40 cm. (material) | 1.000 | 82885.94 | 82885.94 |
| mt11var020 | Ud | Kit de acessórios de montagem, peças especiais e elementos de fixação, para saneamento. (material) | 1.000 | 926.58 | 926.58 |
| mo020 | h | Oficial de 1ª construção. (mão de obra) | 1.218 | 1101.86 | 1342.07 |
| mo112 | h | Operário especializado construção. (mão de obra) | 0.609 | 633.17 | 385.60 |
| % | % | Custos directos complementares | 2 % | 85540.19 | 1710.80 |
|  |  | Custos directos |  |  | 87250.99 |
