# Fundação de betão ciclópico

- Propriedade do ficheiro: CYPE INGENIEROS, S.A.
- Formato: FIEBDC-3/2002
- Âmbito geográfico: Angola
- Moeda: AOA
- Custos indirectos: 3.00 %
- IVA: 18.00 %

## C Fundações

### CM Semi-profundas

#### CMP Poços de fundação

**CMP010** m³ Fundação de betão ciclópico.
Fundação de betão ciclópico, com betão C12/15 (X0(P); D25; S3; Cl 1,0) fabricado em central e betonagem desde camião (60% de volume) e rachão de tamanho máximo 25 cm (40% de volume).
Inclui: Marcação da disposição das sapatas e dos pilares ou outros elementos estruturais que apoiem nas mesmas. Betonagem e compactação do betão. Colocação das pedras no betão fresco. Coroamento e nivelamento da fundação. Cura do betão.
Critério de medição de projecto: Volume teórico, segundo documentação gráfica de Projecto.
Critério de medição de obra: Medir-se-á o volume teórico executado segundo especificações de Projecto, sem incluir os incrementos por excessos de escavação não autorizados.

| Código | Un | Descrição | Rendimento | Preço | Importância |
|---|---|---|---|---|---|
| mt10hmf020nb | m³ | Betão simples C12/15 (X0(P); D25; S3; Cl 1,0), fabricado em central, segundo NP EN 206. (material) | 0.660 | 22904.28 | 15116.82 |
| mt01arg110a | m³ | Rachão de tamanho máximo 25 cm. (material) | 0.400 | 2383.96 | 953.58 |
| au00auh020 |  | Calha para descarga do betão. | 1.000 | 0.00 | 0.00 |
| au00auh040 |  | Vibrador de betão, eléctrico. | 1.000 | 0.00 | 0.00 |
| mo045 | h | Oficial de 1ª estruturista, em trabalhos de betonagem. (mão de obra) | 0.156 | 1098.52 | 171.37 |
| mo092 | h | Ajudante de estruturista, em trabalhos de betonagem. (mão de obra) | 0.156 | 645.44 | 100.69 |
| mo113 | h | Operário não qualificado construção. (mão de obra) | 1.247 | 596.70 | 744.08 |
| % | % | Custos directos complementares | 2 % | 17086.54 | 341.73 |
|  |  | Custos directos |  |  | 17428.27 |
