# Saneamento de cabeça de estaca barrete

- Propriedade do ficheiro: CYPE INGENIEROS, S.A.
- Formato: FIEBDC-3/2002
- Âmbito geográfico: Angola
- Moeda: AOA
- Custos indirectos: 3.00 %
- IVA: 18.00 %

## C Fundações

### CP Profundas

#### CPZ Estaca barrete

**CPZ051** m Saneamento de cabeça de estaca barrete.
Saneamento de cabeça de estaca barrete, de 26 cm de espessura, através da picagem com martelo demolidor do tramo compreendido entre o nível de enchimento do betão e o nível de saneamento, até garantir a ausência de betão contaminado por lamas e a qualidade descrita no Projecto, e carga de entulho para camião ou contentor.
Inclui: Marcação e corte do nível de saneamento. Picagem mecânica com martelo demolidor do betão contaminado existente no coroamento da estaca barrete. Picagem manual com compressor portátil dos restos do saneamento. Endireitamento das armaduras. Limpeza da superfície de betão. Recolha de restos. Carga de entulho para camião ou contentor.
Critério de medição de projecto: Comprimento medido segundo documentação gráfica de Projecto, considerando que a cota final de betonagem ultrapassará a teórica em pelo menos 30 cm.
Critério de medição de obra: Medir-se-á o comprimento realmente executado segundo especificações de Projecto.

| Código | Un | Descrição | Rendimento | Preço | Importância |
|---|---|---|---|---|---|
| mq01exn050c | h | Retroescavadora sobre pneus, de 85 kW, com martelo demolidor. (equipamento) | 0.357 | 19681.90 | 7026.44 |
| mq05pdm010a | h | Compressor portátil eléctrico 2 m³/min de caudal. (equipamento) | 0.781 | 1153.66 | 901.01 |
| mq05mai030 | h | Martelo pneumático. (equipamento) | 1.562 | 1235.42 | 1929.73 |
| op00amo010 |  | Rebarbadora. | 1.000 | 0.00 | 0.00 |
| mo112 | h | Operário especializado construção. (mão de obra) | 2.845 | 606.46 | 1725.38 |
| mo113 | h | Operário não qualificado construção. (mão de obra) | 1.422 | 596.70 | 848.51 |
| % | % | Custos directos complementares | 2 % | 12431.07 | 248.62 |
|  |  | Custos directos |  |  | 12679.69 |
