# Demolição de muro de betão armado

- Propriedade do ficheiro: CYPE INGENIEROS, S.A.
- Formato: FIEBDC-3/2002
- Âmbito geográfico: Angola
- Moeda: AOA
- Custos indirectos: 3.00 %
- IVA: 18.00 %

## D Demolições

### DD Fundações

#### DDC Contenções

**DDC020** m³ Demolição de muro de betão armado.
Demolição de muro de contenção de betão armado com martelo pneumático e equipamento de oxicorte, e carga mecânica para camião ou contentor.
Inclui: Demolição do elemento. Corte das armaduras. Fragmentação do entulho em peças manejáveis. Remoção e acumulação de entulho. Limpeza dos restos da obra. Carga mecânica de entulho para camião ou contentor.
Critério de medição de projecto: Volume medido segundo documentação gráfica de Projecto.
Critério de medição de obra: Será medido o volume realmente demolido segundo especificações de Projecto.

| Código | Un | Descrição | Rendimento | Preço | Importância |
|---|---|---|---|---|---|
| mq05mai030 | h | Martelo pneumático. (equipamento) | 4.637 | 1235.42 | 5728.64 |
| mq05pdm010a | h | Compressor portátil eléctrico 2 m³/min de caudal. (equipamento) | 2.318 | 1153.66 | 2674.18 |
| mq01ret010 | h | Miniretroescavadora sobre pneus de 15 kW. (equipamento) | 0.162 | 12399.60 | 2008.74 |
| mq08sol010 | h | Equipamento de oxicorte, com acetileno como combustível e oxigénio como comburente. (equipamento) | 1.391 | 2231.63 | 3104.20 |
| mo019 | h | Oficial de 1ª soldador. (mão de obra) | 1.948 | 1069.43 | 2083.25 |
| mo112 | h | Operário especializado construção. (mão de obra) | 4.870 | 606.46 | 2953.46 |
| mo113 | h | Operário não qualificado construção. (mão de obra) | 3.247 | 596.70 | 1937.48 |
| % | % | Custos directos complementares | 2 % | 20489.95 | 409.80 |
|  |  | Custos directos |  |  | 20899.75 |
