# Demolição de fundação de cantaria

- Propriedade do ficheiro: CYPE INGENIEROS, S.A.
- Formato: FIEBDC-3/2002
- Âmbito geográfico: Angola
- Moeda: AOA
- Custos indirectos: 3.00 %
- IVA: 18.00 %

## D Demolições

### DD Fundações

#### DDS Superficiais

**DDS010** m³ Demolição de fundação de cantaria.
Demolição de fundação de alvenaria de pedra ordinária, de mais de 1,5 m de profundidade máxima, com martelo pneumático e carga mecânica para camião ou contentor.
Inclui: Demolição do elemento. Fragmentação do entulho em peças manejáveis. Remoção e acumulação de entulho. Limpeza dos restos da obra. Carga mecânica de entulho para camião ou contentor.
Critério de medição de projecto: Volume medido segundo documentação gráfica de Projecto.
Critério de medição de obra: Será medido o volume realmente demolido, medido como diferença entre os perfis removidos antes de começar a demolição e os removidos ao finalizá-la, aprovados pelo director de fiscalização de obra, segundo especificações de Projecto.

| Código | Un | Descrição | Rendimento | Preço | Importância |
|---|---|---|---|---|---|
| mq05mai030 | h | Martelo pneumático. (equipamento) | 3.188 | 1235.42 | 3938.52 |
| mq05pdm110 | h | Compressor portátil diesel média pressão 10 m³/min. (equipamento) | 1.594 | 2095.37 | 3340.02 |
| mq01ret010 | h | Miniretroescavadora sobre pneus de 15 kW. (equipamento) | 0.203 | 12399.60 | 2517.12 |
| mo113 | h | Operário não qualificado construção. (mão de obra) | 2.354 | 596.70 | 1404.63 |
| mo112 | h | Operário especializado construção. (mão de obra) | 4.262 | 606.46 | 2584.73 |
| % | % | Custos directos complementares | 2 % | 13785.02 | 275.70 |
|  |  | Custos directos |  |  | 14060.72 |
