# Demolição de muro de alvenaria

- Propriedade do ficheiro: CYPE INGENIEROS, S.A.
- Formato: FIEBDC-3/2002
- Âmbito geográfico: Angola
- Moeda: AOA
- Custos indirectos: 3.00 %
- IVA: 18.00 %

## D Demolições

### DE Estruturas

#### DEF Alvenarias

**DEF040** m³ Demolição de muro de alvenaria.
Demolição de muro de alvenaria de bloco de betão furado, com martelo pneumático, e carga manual para camião ou contentor.
Inclui: Demolição do elemento. Fragmentação do entulho em peças manejáveis. Remoção e acumulação de entulho. Limpeza dos restos da obra. Carga manual de entulho para camião ou contentor.
Critério de medição de projecto: Volume medido segundo documentação gráfica de Projecto.
Critério de medição de obra: Será medido o volume realmente demolido segundo especificações de Projecto.

| Código | Un | Descrição | Rendimento | Preço | Importância |
|---|---|---|---|---|---|
| mq05mai030 | h | Martelo pneumático. (equipamento) | 0.753 | 1235.42 | 930.27 |
| mq05pdm110 | h | Compressor portátil diesel média pressão 10 m³/min. (equipamento) | 0.377 | 2095.37 | 789.95 |
| mo112 | h | Operário especializado construção. (mão de obra) | 1.789 | 606.46 | 1084.96 |
| mo113 | h | Operário não qualificado construção. (mão de obra) | 1.626 | 596.70 | 970.23 |
| % | % | Custos directos complementares | 2 % | 3775.41 | 75.51 |
|  |  | Custos directos |  |  | 3850.92 |
