# Demolição de abobadilhas

- Propriedade do ficheiro: CYPE INGENIEROS, S.A.
- Formato: FIEBDC-3/2002
- Âmbito geográfico: Angola
- Moeda: AOA
- Custos indirectos: 3.00 %
- IVA: 18.00 %

## D Demolições

### DE Estruturas

#### DEH Betão

**DEH070** m² Demolição de abobadilhas.
Demolição de abobadilhas de laje aligeirada, com meios manuais e martelo pneumático, remoção prévia do pavimento e da sua base, e carga manual para camião ou contentor.
Critérios considerados na determinação do preço da unidade de obra: O preço não inclui a remoção do pavimento.
Inclui: Marcação da superfície de abobadilhas a demolir. Demolição do elemento. Fragmentação do entulho em peças manejáveis. Remoção e acumulação de entulho. Limpeza dos restos da obra. Carga manual de entulho para camião ou contentor.
Critério de medição de projecto: Superfície medida segundo documentação gráfica de Projecto.
Critério de medição de obra: Medir-se-á a superfície realmente demolida segundo especificações de Projecto.

| Código | Un | Descrição | Rendimento | Preço | Importância |
|---|---|---|---|---|---|
| mq05mai030 | h | Martelo pneumático. (equipamento) | 0.348 | 1235.42 | 429.93 |
| mq05pdm110 | h | Compressor portátil diesel média pressão 10 m³/min. (equipamento) | 0.174 | 2095.37 | 364.59 |
| mo112 | h | Operário especializado construção. (mão de obra) | 0.488 | 606.46 | 295.95 |
| mo113 | h | Operário não qualificado construção. (mão de obra) | 0.163 | 596.70 | 97.26 |
| % | % | Custos directos complementares | 2 % | 1187.73 | 23.75 |
|  |  | Custos directos |  |  | 1211.48 |
