# Demolição de escada de madeira

- Propriedade do ficheiro: CYPE INGENIEROS, S.A.
- Formato: FIEBDC-3/2002
- Âmbito geográfico: Angola
- Moeda: AOA
- Custos indirectos: 3.00 %
- IVA: 18.00 %

## D Demolições

### DE Estruturas

#### DEM Madeira

**DEM060** m² Demolição de escada de madeira.
Demolição de escada de estrutura, degraus e guarda de madeira, com meios manuais e motosserra, e carga manual para camião ou contentor.
Inclui: Demolição do elemento. Fragmentação do entulho em peças manejáveis. Remoção e acumulação de entulho. Limpeza dos restos da obra. Carga manual de entulho para camião ou contentor.
Critério de medição de projecto: Superfície medida segundo documentação gráfica de Projecto.
Critério de medição de obra: Medir-se-á a superfície realmente demolida segundo especificações de Projecto.

| Código | Un | Descrição | Rendimento | Preço | Importância |
|---|---|---|---|---|---|
| mq09sie010 | h | Motoserra a gasolina, de 50 cm de espada e 2 kW de potência. (equipamento) | 0.522 | 908.40 | 474.18 |
| mo112 | h | Operário especializado construção. (mão de obra) | 0.732 | 606.46 | 443.93 |
| mo113 | h | Operário não qualificado construção. (mão de obra) | 0.244 | 596.70 | 145.59 |
| % | % | Custos directos complementares | 2 % | 1063.70 | 21.27 |
|  |  | Custos directos |  |  | 1084.97 |
