# Demolição de madre de madeira

- Propriedade do ficheiro: CYPE INGENIEROS, S.A.
- Formato: FIEBDC-3/2002
- Âmbito geográfico: Angola
- Moeda: AOA
- Custos indirectos: 3.00 %
- IVA: 18.00 %

## D Demolições

### DE Estruturas

#### DEM Madeira

**DEM110** m Demolição de madre de madeira.
Demolição de madre de madeira, com meios manuais e motosserra, e carga manual para camião ou contentor.
Inclui: Demolição do elemento. Fragmentação do entulho em peças manejáveis. Remoção e acumulação de entulho. Limpeza dos restos da obra. Carga manual de entulho para camião ou contentor.
Critério de medição de projecto: Comprimento medido segundo documentação gráfica de Projecto.
Critério de medição de obra: Será medido o comprimento realmente demolido segundo especificações de Projecto.

| Código | Un | Descrição | Rendimento | Preço | Importância |
|---|---|---|---|---|---|
| mq09sie010 | h | Motoserra a gasolina, de 50 cm de espada e 2 kW de potência. (equipamento) | 0.139 | 908.40 | 126.27 |
| mo020 | h | Oficial de 1ª construção. (mão de obra) | 0.195 | 1055.59 | 205.84 |
| mo112 | h | Operário especializado construção. (mão de obra) | 0.195 | 606.46 | 118.26 |
| mo113 | h | Operário não qualificado construção. (mão de obra) | 0.325 | 596.70 | 193.93 |
| % | % | Custos directos complementares | 2 % | 644.30 | 12.89 |
|  |  | Custos directos |  |  | 657.19 |
