# Demolição de parapeito de betão armado

- Propriedade do ficheiro: CYPE INGENIEROS, S.A.
- Formato: FIEBDC-3/2002
- Âmbito geográfico: Angola
- Moeda: AOA
- Custos indirectos: 3.00 %
- IVA: 18.00 %

## D Demolições

### DF Fachadas

#### DFD Protecções e gradeamentos exteriores

**DFD011** m Demolição de parapeito de betão armado.
Demolição de parapeito de 1,25 m de altura e 0,2 m de espessura, de betão armado, com martelo pneumático e equipamento de oxicorte, sem deteriorar os elementos construtivos contíguos, e carga manual para camião ou contentor.
Inclui: Demolição do elemento. Corte das armaduras. Fragmentação do entulho em peças manejáveis. Remoção e acumulação de entulho. Limpeza dos restos da obra. Carga manual de entulho para camião ou contentor.
Critério de medição de projecto: Comprimento medido segundo documentação gráfica de Projecto.
Critério de medição de obra: Será medido o comprimento realmente demolido segundo especificações de Projecto.

| Código | Un | Descrição | Rendimento | Preço | Importância |
|---|---|---|---|---|---|
| mq05mai030 | h | Martelo pneumático. (equipamento) | 0.464 | 1235.42 | 573.23 |
| mq05pdm010a | h | Compressor portátil eléctrico 2 m³/min de caudal. (equipamento) | 0.232 | 1153.66 | 267.65 |
| mq08sol010 | h | Equipamento de oxicorte, com acetileno como combustível e oxigénio como comburente. (equipamento) | 0.139 | 2231.63 | 310.20 |
| mo112 | h | Operário especializado construção. (mão de obra) | 0.977 | 606.46 | 592.51 |
| mo019 | h | Oficial de 1ª soldador. (mão de obra) | 0.195 | 1069.43 | 208.54 |
| mo113 | h | Operário não qualificado construção. (mão de obra) | 0.326 | 596.70 | 194.52 |
| % | % | Custos directos complementares | 2 % | 2146.65 | 42.93 |
|  |  | Custos directos |  |  | 2189.58 |
