# Demolição de pano exterior de fachada, de alvenaria revestida

- Propriedade do ficheiro: CYPE INGENIEROS, S.A.
- Formato: FIEBDC-3/2002
- Âmbito geográfico: Angola
- Moeda: AOA
- Custos indirectos: 3.00 %
- IVA: 18.00 %

## D Demolições

### DF Fachadas

#### DFF Alvenarias

**DFF020** m² Demolição de pano exterior de fachada, de alvenaria revestida.
Demolição de pano exterior em parede de fachada, de alvenaria revestida, formada por bloco de betão de 20 cm de espessura, com martelo pneumático, sem afectar a estabilidade dos elementos constructivos contiguos, deixando esperas para facilitar posteriormente o travamento com a nova alvenaria, e carga manual para camião ou contentor.
Critérios considerados na determinação do preço da unidade de obra: O preço inclui a demolição do revestimento.
Inclui: Demolição da alvenaria e dos seus revestimentos. Fragmentação do entulho em peças manejáveis. Remoção e acumulação de entulho. Limpeza dos restos da obra. Carga manual de entulho para camião ou contentor.
Critério de medição de projecto: Superfície medida segundo documentação gráfica de Projecto.
Critério de medição de obra: Medir-se-á a superfície realmente demolida segundo especificações de Projecto.

| Código | Un | Descrição | Rendimento | Preço | Importância |
|---|---|---|---|---|---|
| mq05mai030 | h | Martelo pneumático. (equipamento) | 0.170 | 1201.74 | 204.30 |
| mq05pdm110 | h | Compressor portátil diesel média pressão 10 m³/min. (equipamento) | 0.170 | 2038.25 | 346.50 |
| mo112 | h | Operário especializado construção. (mão de obra) | 0.299 | 591.15 | 176.75 |
| mo113 | h | Operário não qualificado construção. (mão de obra) | 0.303 | 581.64 | 176.24 |
| % | % | Custos directos complementares | 2 % | 903.79 | 18.08 |
|  |  | Custos directos |  |  | 921.87 |
