# Demolição de pano exterior de fachada, de alvenaria revestida

- Propriedade do ficheiro: CYPE INGENIEROS, S.A.
- Formato: FIEBDC-3/2002
- Âmbito geográfico: Angola
- Moeda: AOA
- Custos indirectos: 3.00 %
- IVA: 18.00 %

## D Demolições

### DF Fachadas

#### DFF Alvenarias

**DFF020** m² Demolição de pano exterior de fachada, de alvenaria revestida.
Demolição de pano exterior em parede de fachada, de alvenaria revestida, formada por tijolo maciço de 11/12 cm de espessura, com martelo pneumático, sem afectar a estabilidade dos elementos constructivos contiguos, e carga manual para camião ou contentor.
Critérios considerados na determinação do preço da unidade de obra: O preço inclui a demolição do revestimento.
Inclui: Demolição da alvenaria e dos seus revestimentos. Fragmentação do entulho em peças manejáveis. Remoção e acumulação de entulho. Limpeza dos restos da obra. Carga manual de entulho para camião ou contentor.
Critério de medição de projecto: Superfície medida segundo documentação gráfica de Projecto.
Critério de medição de obra: Medir-se-á a superfície realmente demolida segundo especificações de Projecto.

| Código | Un | Descrição | Rendimento | Preço | Importância |
|---|---|---|---|---|---|
| mq05mai030 | h | Martelo pneumático. (equipamento) | 0.122 | 1201.74 | 146.61 |
| mq05pdm110 | h | Compressor portátil diesel média pressão 10 m³/min. (equipamento) | 0.122 | 2038.25 | 248.67 |
| mo112 | h | Operário especializado construção. (mão de obra) | 0.171 | 591.15 | 101.09 |
| mo113 | h | Operário não qualificado construção. (mão de obra) | 0.296 | 581.64 | 172.17 |
| % | % | Custos directos complementares | 2 % | 668.54 | 13.37 |
|  |  | Custos directos |  |  | 681.91 |
