# Demolição de parapeito

- Propriedade do ficheiro: CYPE INGENIEROS, S.A.
- Formato: FIEBDC-3/2002
- Âmbito geográfico: Angola
- Moeda: AOA
- Custos indirectos: 3.00 %
- IVA: 18.00 %

## D Demolições

### DH Remates

#### DHE Exteriores

**DHE100** m Demolição de parapeito.
Remoção de parapeito pré-fabricado de betão localizado entre as ombreiras do vão cobrindo a parte inferior das janelas e picagem do material de fixação aderido à sua superfície, com meios manuais e recuperação, armazenamento e colocação do material no mesmo local, sem deteriorar os elementos construtivos contíguos, e carga manual para camião ou contentor.
Inclui: Remoção do elemento. Classificação e etiquetagem. Armazenamento dos materiais a reutilizar. Reposição do elemento. Remoção e acumulação dos restos de obra. Limpeza dos restos da obra. Carga manual dos restos de obra para camião ou contentor.
Critério de medição de projecto: Comprimento medido segundo documentação gráfica de Projecto.
Critério de medição de obra: Será medido o comprimento realmente demolido segundo especificações de Projecto.

| Código | Un | Descrição | Rendimento | Preço | Importância |
|---|---|---|---|---|---|
| mt08aaa010a | m³ | Água. (material) | 0.006 | 283.51 | 1.70 |
| mt01arg005a | t | Areia de pedreira, para argamassa preparada em obra. (material) | 0.009 | 3024.04 | 27.22 |
| mt08cem000l | kg | Cimento cinzento em sacos. (material) | 2.280 | 18.90 | 43.09 |
| mt08adt010 | kg | Aditivo hidrófugo para impermeabilização de argamassas ou betões. (material) | 0.046 | 226.80 | 10.43 |
| mt09lec010b | m³ | Leitada de cimento branco BL 22,5 X. (material) | 0.001 | 35343.52 | 35.34 |
| mt09mcr235 | kg | Argamassa de juntas para pré-fabricados de betão e pedra artificial, composta de cimento, inertes, pigmentos e aditivos especiais. (material) | 0.038 | 466.84 | 17.74 |
| mt28pcs010a | l | Protector hidrófugo em base aquosa, incolor, auto-limpável, repelente da água e da sujidade, para tratamento superficial hidrofugante, para aplicar com trincha sobre superfícies de pedra natural ou pedra artificial. (material) | 0.100 | 11614.71 | 1161.47 |
| mq06hor010 | h | Betoneira eléctrica com uma capacidade de amassadura de 160 l. (equipamento) | 0.017 | 932.73 | 15.86 |
| mo020 | h | Oficial de 1ª construção. (mão de obra) | 0.639 | 1055.59 | 674.52 |
| mo113 | h | Operário não qualificado construção. (mão de obra) | 0.359 | 596.70 | 214.22 |
| % | % | Custos directos complementares | 2 % | 2201.59 | 44.03 |
|  |  | Custos directos |  |  | 2245.62 |
