# Demolição de soco pré-fabricado

- Propriedade do ficheiro: CYPE INGENIEROS, S.A.
- Formato: FIEBDC-3/2002
- Âmbito geográfico: Angola
- Moeda: AOA
- Custos indirectos: 3.00 %
- IVA: 18.00 %

## D Demolições

### DH Remates

#### DHE Exteriores

**DHE110** m Demolição de soco pré-fabricado.
Demolição de soco pré-fabricado de betão de menos de 50 cm de altura localizado na parte inferior do paramento vertical, com meios manuais, sem deteriorar os elementos construtivos contíguos, e carga manual para camião ou contentor.
Inclui: Demolição do elemento. Fragmentação do entulho em peças manejáveis. Remoção e acumulação de entulho. Limpeza dos restos da obra. Carga manual de entulho para camião ou contentor.
Critério de medição de projecto: Comprimento medido segundo documentação gráfica de Projecto.
Critério de medição de obra: Será medido o comprimento realmente demolido segundo especificações de Projecto.

| Código | Un | Descrição | Rendimento | Preço | Importância |
|---|---|---|---|---|---|
| mo020 | h | Oficial de 1ª construção. (mão de obra) | 0.166 | 1055.59 | 175.23 |
| mo113 | h | Operário não qualificado construção. (mão de obra) | 0.166 | 596.70 | 99.05 |
| % | % | Custos directos complementares | 2 % | 274.28 | 5.49 |
|  |  | Custos directos |  |  | 279.77 |
