# Desmontagem de padieira de chapa de aço

- Propriedade do ficheiro: CYPE INGENIEROS, S.A.
- Formato: FIEBDC-3/2002
- Âmbito geográfico: Angola
- Moeda: AOA
- Custos indirectos: 3.00 %
- IVA: 18.00 %

## D Demolições

### DH Remates

#### DHE Exteriores

**DHE042** m Desmontagem de padieira de chapa de aço.
Desmontagem de padieira metálica formada por chapa de aço, com equipamento de oxicorte, sem deteriorar os elementos construtivos contíguos, e carga manual para camião ou contentor.
Inclui: Desmontagem do elemento. Remoção e armazenamento do material desmontado. Limpeza dos restos da obra. Carga manual do material desmontado e restos da obra para camião ou contentor.
Critério de medição de projecto: Comprimento medido segundo documentação gráfica de Projecto.
Critério de medição de obra: Será medido o comprimento realmente desmontado segundo especificações de Projecto.

| Código | Un | Descrição | Rendimento | Preço | Importância |
|---|---|---|---|---|---|
| mq08sol010 | h | Equipamento de oxicorte, com acetileno como combustível e oxigénio como comburente. (equipamento) | 0.133 | 2170.80 | 288.72 |
| mo019 | h | Oficial de 1ª soldador. (mão de obra) | 0.187 | 1042.42 | 194.93 |
| mo113 | h | Operário não qualificado construção. (mão de obra) | 0.732 | 581.64 | 425.76 |
| % | % | Custos directos complementares | 2 % | 909.41 | 18.19 |
|  |  | Custos directos |  |  | 927.60 |
