# Desmontagem de instalação audiovisual

- Propriedade do ficheiro: CYPE INGENIEROS, S.A.
- Formato: FIEBDC-3/2002
- Âmbito geográfico: Angola
- Moeda: AOA
- Custos indirectos: 3.00 %
- IVA: 18.00 %

## D Demolições

### DI Instalações

#### DIA Audiovisuais

**DIA101** Ud Desmontagem de instalação audiovisual.
Desmontagem de rede de instalação audiovisual fixa na superfície, em habitação unifamiliar de 90 m² de superfície construída; com meios manuais, e carga manual para camião ou contentor.
Critérios considerados na determinação do preço da unidade de obra: O preço inclui a remoção dos cabos superficiais e a desmontagem dos mecanismos, das caixas e dos acessórios superficiais.
Inclui: Desmontagem do elemento. Remoção e armazenamento do material desmontado. Limpeza dos restos da obra. Carga manual do material desmontado e restos da obra para camião ou contentor.
Critério de medição de projecto: Número de unidades previstas, segundo documentação gráfica de Projecto.
Critério de medição de obra: Será medido o número de unidades realmente desmontadas segundo especificações de Projecto.

| Código | Un | Descrição | Rendimento | Preço | Importância |
|---|---|---|---|---|---|
| mo112 | h | Operário especializado construção. (mão de obra) | 1.142 | 606.46 | 692.58 |
| mo113 | h | Operário não qualificado construção. (mão de obra) | 2.311 | 596.70 | 1378.97 |
| % | % | Custos directos complementares | 2 % | 2071.55 | 41.43 |
|  |  | Custos directos |  |  | 2112.98 |
