# Desmontagem de grupo electrogéneo

- Propriedade do ficheiro: CYPE INGENIEROS, S.A.
- Formato: FIEBDC-3/2002
- Âmbito geográfico: Angola
- Moeda: AOA
- Custos indirectos: 3.00 %
- IVA: 18.00 %

## D Demolições

### DI Instalações

#### DIE Eléctricas

**DIE125** Ud Desmontagem de grupo electrogéneo.
Desmontagem de grupo electrogéneo, de 8 kVA de potência máxima, com meios manuais, e carga manual para camião ou contentor.
Inclui: Desmontagem do elemento. Remoção e armazenamento do material desmontado. Limpeza dos restos da obra. Carga manual do material desmontado e restos da obra para camião ou contentor.
Critério de medição de projecto: Número de unidades previstas, segundo documentação gráfica de Projecto.
Critério de medição de obra: Será medido o número de unidades realmente desmontadas segundo especificações de Projecto.

| Código | Un | Descrição | Rendimento | Preço | Importância |
|---|---|---|---|---|---|
| mq04cag010a | h | Camião com grua de carga máxima 6 t. (equipamento) | 0.580 | 14973.38 | 8684.56 |
| mo003 | h | Oficial de 1ª electricista. (mão de obra) | 1.603 | 1084.69 | 1738.76 |
| mo102 | h | Ajudante de electricista. (mão de obra) | 1.603 | 619.46 | 992.99 |
| % | % | Custos directos complementares | 2 % | 11416.31 | 228.33 |
|  |  | Custos directos |  |  | 11644.64 |
