# Desmontagem de luminária

- Propriedade do ficheiro: CYPE INGENIEROS, S.A.
- Formato: FIEBDC-3/2002
- Âmbito geográfico: Angola
- Moeda: AOA
- Custos indirectos: 3.00 %
- IVA: 18.00 %

## D Demolições

### DI Instalações

#### DII Iluminação

**DII010** Ud Desmontagem de luminária.
Desmontagem de luminária interior situada a menos de 3 m de altura, encastrada com meios manuais, sem deteriorar os elementos construtivos aos quais possa estar fixada, e carga manual para camião ou contentor.
Inclui: Desmontagem do elemento. Remoção e armazenamento do material desmontado. Limpeza dos restos da obra. Carga manual do material desmontado e restos da obra para camião ou contentor.
Critério de medição de projecto: Número de unidades previstas, segundo documentação gráfica de Projecto.
Critério de medição de obra: Será medido o número de unidades realmente desmontadas segundo especificações de Projecto.

| Código | Un | Descrição | Rendimento | Preço | Importância |
|---|---|---|---|---|---|
| mo003 | h | Oficial de 1ª electricista. (mão de obra) | 0.131 | 1084.69 | 142.09 |
| mo102 | h | Ajudante de electricista. (mão de obra) | 0.131 | 619.46 | 81.15 |
| % | % | Custos directos complementares | 2 % | 223.24 | 4.46 |
|  |  | Custos directos |  |  | 227.70 |
