# Desmontagem de grupo de bombagem de água contra incêndios

- Propriedade do ficheiro: CYPE INGENIEROS, S.A.
- Formato: FIEBDC-3/2002
- Âmbito geográfico: Angola
- Moeda: AOA
- Custos indirectos: 3.00 %
- IVA: 18.00 %

## D Demolições

### DI Instalações

#### DIO Contra incêndios

**DIO101** Ud Desmontagem de grupo de bombagem de água contra incêndios.
Desmontagem de grupo de bombagem de água contra incêndios de 100 a 500 kg de peso, com meios manuais e mecânicos, sem deteriorar os elementos construtivos aos quais possa estar fixado, e carga manual e mecânica para camião ou contentor.
Critérios considerados na determinação do preço da unidade de obra: O preço inclui o desmontagem dos acessórios e dos elementos de fixação.
Inclui: Desmontagem do elemento. Obturação das tubagens ligadas ao elemento. Remoção e armazenamento do material desmontado. Limpeza dos restos da obra. Carga manual e mecânica do material desmontado e restos da obra para camião ou contentor.
Critério de medição de projecto: Número de unidades previstas, segundo documentação gráfica de Projecto.
Critério de medição de obra: Será medido o número de unidades realmente desmontadas segundo especificações de Projecto.

| Código | Un | Descrição | Rendimento | Preço | Importância |
|---|---|---|---|---|---|
| mq04cag010a | h | Camião com grua de carga máxima 6 t. (equipamento) | 1.333 | 14565.29 | 19415.53 |
| mo107 | h | Ajudante de canalizador. (mão de obra) | 3.686 | 603.82 | 2225.68 |
| % | % | Custos directos complementares | 2 % | 21641.21 | 432.82 |
|  |  | Custos directos |  |  | 22074.03 |
