# Remoção de revestimento interior de armário encastrado, de madeira

- Propriedade do ficheiro: CYPE INGENIEROS, S.A.
- Formato: FIEBDC-3/2002
- Âmbito geográfico: Angola
- Moeda: AOA
- Custos indirectos: 3.00 %
- IVA: 18.00 %

## D Demolições

### DL Vãos

#### DLA Armários

**DLA040** m² Remoção de revestimento interior de armário encastrado, de madeira.
Remoção de revestimento interior de armário encastrado, de madeira, sem deteriorar o paramento ao qual está fixado, e carga manual para camião ou contentor.
Inclui: Remoção do elemento. Remoção e armazenamento do material removido. Limpeza dos restos da obra. Carga manual do material removido e restos da obra para camião ou contentor.
Critério de medição de projecto: Superfície medida segundo documentação gráfica de Projecto.
Critério de medição de obra: Será medida a superfície realmente desmontada segundo especificações de Projecto.

| Código | Un | Descrição | Rendimento | Preço | Importância |
|---|---|---|---|---|---|
| mo113 | h | Operário não qualificado construção. (mão de obra) | 0.851 | 596.70 | 507.79 |
| mo112 | h | Operário especializado construção. (mão de obra) | 0.851 | 606.46 | 516.10 |
| % | % | Custos directos complementares | 2 % | 1023.89 | 20.48 |
|  |  | Custos directos |  |  | 1044.37 |
