# Desmontagem de ferragens de fecho

- Propriedade do ficheiro: CYPE INGENIEROS, S.A.
- Formato: FIEBDC-3/2002
- Âmbito geográfico: Angola
- Moeda: AOA
- Custos indirectos: 3.00 %
- IVA: 18.00 %

## D Demolições

### DL Vãos

#### DLP Portas

**DLP230** Ud Desmontagem de ferragens de fecho.
Desmontagem de ferragens em porta interior de caixilharia metálica, com meios manuais e recuperação, armazenamento e montagem do material no mesmo local, e carga manual para camião ou contentor.
Inclui: Desmontagem do elemento. Classificação e etiquetagem. Armazenamento dos materiais a reutilizar. Reposição do elemento. Remoção e acumulação dos restos de obra. Limpeza dos restos da obra. Carga manual dos restos de obra para camião ou contentor.
Critério de medição de projecto: Número de unidades previstas, segundo documentação gráfica de Projecto.
Critério de medição de obra: Será medido o número de unidades realmente desmontadas e repostas segundo especificações de Projecto.

| Código | Un | Descrição | Rendimento | Preço | Importância |
|---|---|---|---|---|---|
| mo059 | h | Ajudante de serralheiro. (mão de obra) | 0.297 | 606.12 | 180.02 |
| % | % | Custos directos complementares | 2 % | 180.02 | 3.60 |
|  |  | Custos directos |  |  | 183.62 |
