# Desmontagem de vidro duplo

- Propriedade do ficheiro: CYPE INGENIEROS, S.A.
- Formato: FIEBDC-3/2002
- Âmbito geográfico: Angola
- Moeda: AOA
- Custos indirectos: 3.00 %
- IVA: 18.00 %

## D Demolições

### DL Vãos

#### DLV Vidros

**DLV010** m² Desmontagem de vidro duplo.
Desmontagem com meios manuais de vidro duplo de 10+CA+6 mm fixado na caixilharia, sem deteriorar a caixilharia na qual se encontra, e carga manual para camião ou contentor.
Critérios considerados na determinação do preço da unidade de obra: O preço inclui a eliminação prévia dos calços e do material de vedação.
Inclui: Desmontagem do elemento. Remoção e armazenamento do material desmontado. Limpeza dos restos da obra. Carga manual do material desmontado e restos da obra para camião ou contentor.
Critério de medição de projecto: Superfície medida segundo documentação gráfica de Projecto.
Critério de medição de obra: Será medida a superfície realmente desmontada segundo especificações de Projecto.

| Código | Un | Descrição | Rendimento | Preço | Importância |
|---|---|---|---|---|---|
| mo110 | h | Ajudante de vidraceiro. (mão de obra) | 0.249 | 643.25 | 160.17 |
| % | % | Custos directos complementares | 2 % | 160.17 | 3.20 |
|  |  | Custos directos |  |  | 163.37 |
