# Demolição de pavimento exterior de seixos rolados

- Propriedade do ficheiro: CYPE INGENIEROS, S.A.
- Formato: FIEBDC-3/2002
- Âmbito geográfico: Angola
- Moeda: AOA
- Custos indirectos: 3.00 %
- IVA: 18.00 %

## D Demolições

### DM Pavimentos

#### DMX Pavimentos exteriores

**DMX060** m² Demolição de pavimento exterior de seixos rolados.
Demolição de pavimento exterior de seixo rolado, através de retroescavadora com martelo demolidor, e carga mecânica para camião ou contentor.
Critérios considerados na determinação do preço da unidade de obra: O preço não inclui a demolição da base suporte.
Inclui: Demolição do elemento. Fragmentação do entulho em peças manejáveis. Remoção e acumulação de entulho. Limpeza dos restos da obra. Carga mecânica de entulho para camião ou contentor.
Critério de medição de projecto: Superfície medida segundo documentação gráfica de Projecto.
Critério de medição de obra: Medir-se-á a superfície realmente demolida segundo especificações de Projecto.

| Código | Un | Descrição | Rendimento | Preço | Importância |
|---|---|---|---|---|---|
| mq01exn050c | h | Retroescavadora sobre pneus, de 85 kW, com martelo demolidor. (equipamento) | 0.035 | 19681.90 | 688.87 |
| mq01ret010 | h | Miniretroescavadora sobre pneus de 15 kW. (equipamento) | 0.017 | 12399.60 | 210.79 |
| mo113 | h | Operário não qualificado construção. (mão de obra) | 0.015 | 596.70 | 8.95 |
| % | % | Custos directos complementares | 2 % | 908.61 | 18.17 |
|  |  | Custos directos |  |  | 926.78 |
