# Demolição completa de cobertura plana acessível, não ventilada

- Propriedade do ficheiro: CYPE INGENIEROS, S.A.
- Formato: FIEBDC-3/2002
- Âmbito geográfico: Angola
- Moeda: AOA
- Custos indirectos: 3.00 %
- IVA: 18.00 %

## D Demolições

### DQ Coberturas

#### DQA Planas

**DQA010** m² Demolição completa de cobertura plana acessível, não ventilada.
Demolição completa de cobertura plana acessível, não ventilada, com pavimento flutuante de ladrilhos sobre suportes; com martelo pneumático, sem afectar a estabilidade dos elementos constructivos contiguos, e carga manual para camião ou contentor.
Critérios considerados na determinação do preço da unidade de obra: O preço inclui a demolição de todas as camadas que compõem a cobertura, incluindo a camada de formação de pendentes e a demolição dos sumidouros.
Inclui: Demolição do elemento. Fragmentação do entulho em peças manejáveis. Remoção e acumulação de entulho. Limpeza dos restos da obra. Carga manual de entulho para camião ou contentor.
Critério de medição de projecto: Superfície medida segundo documentação gráfica de Projecto.
Critério de medição de obra: Medir-se-á a superfície realmente demolida segundo especificações de Projecto.

| Código | Un | Descrição | Rendimento | Preço | Importância |
|---|---|---|---|---|---|
| mq05mai030 | h | Martelo pneumático. (equipamento) | 0.116 | 1235.42 | 143.31 |
| mq05pdm110 | h | Compressor portátil diesel média pressão 10 m³/min. (equipamento) | 0.116 | 2095.37 | 243.06 |
| mo112 | h | Operário especializado construção. (mão de obra) | 0.161 | 606.46 | 97.64 |
| mo113 | h | Operário não qualificado construção. (mão de obra) | 1.273 | 596.70 | 759.60 |
| % | % | Custos directos complementares | 2 % | 1243.61 | 24.87 |
|  |  | Custos directos |  |  | 1268.48 |
