# Demolição de revestimento com peças de pedra natural

- Propriedade do ficheiro: CYPE INGENIEROS, S.A.
- Formato: FIEBDC-3/2002
- Âmbito geográfico: Angola
- Moeda: AOA
- Custos indirectos: 3.00 %
- IVA: 18.00 %

## D Demolições

### DR Revestimentos

#### DRC De peças rígidas em paramentos verticais

**DRC020** m² Demolição de revestimento com peças de pedra natural.
Demolição de revestimento com peças de pedra natural, com meios manuais, sem afectar a estabilidade do paramento, e carga manual para camião ou contentor.
Critérios considerados na determinação do preço da unidade de obra: O preço inclui o desmontagem do sistema mecânico de ancoragem ao paramento de fachada e a demolição dos remates de fachada.
Inclui: Demolição do elemento. Fragmentação do entulho em peças manejáveis. Remoção e acumulação de entulho. Limpeza dos restos da obra. Carga manual de entulho para camião ou contentor.
Critério de medição de projecto: Superfície medida segundo documentação gráfica de Projecto.
Critério de medição de obra: Medir-se-á a superfície realmente demolida segundo especificações de Projecto.

| Código | Un | Descrição | Rendimento | Preço | Importância |
|---|---|---|---|---|---|
| mo020 | h | Oficial de 1ª construção. (mão de obra) | 0.484 | 1143.36 | 553.39 |
| mo113 | h | Operário não qualificado construção. (mão de obra) | 0.484 | 646.38 | 312.85 |
| % | % | Custos directos complementares | 2 % | 866.24 | 17.32 |
|  |  | Custos directos |  |  | 883.56 |
