# Demolição de revestimento de placas de pedra natural fixado com ancoragens mecânicas

- Propriedade do ficheiro: CYPE INGENIEROS, S.A.
- Formato: FIEBDC-3/2002
- Âmbito geográfico: Angola
- Moeda: AOA
- Custos indirectos: 3.00 %
- IVA: 18.00 %

## D Demolições

### DR Revestimentos

#### DRC Descontínuos

**DRC020** m² Demolição de revestimento de placas de pedra natural fixado com ancoragens mecânicas.
Desmontagem de placas de pedra natural fixadas com ancoragens mecânicas de perfis metálicos à vista em "T" ao paramento de fachada, com meios manuais e recuperação de material para localização posterior em outro local, sendo a ordem de execução do processo inversa à da sua instalação, sem afectar a estabilidade do sistema de ancoragem, e carga manual para camião ou contentor.
Inclui: Desmontagem do elemento. Classificação e etiquetagem. Armazenamento dos materiais a reutilizar. Carga manual do material a reutilizar para camião. Remoção e acumulação dos restos de obra. Limpeza dos restos da obra. Carga manual dos restos de obra para camião ou contentor.
Critério de medição de projecto: Superfície medida segundo documentação gráfica de Projecto.
Critério de medição de obra: Será medida a superfície realmente desmontada segundo especificações de Projecto.

| Código | Un | Descrição | Rendimento | Preço | Importância |
|---|---|---|---|---|---|
| mo011 | h | Oficial de 1ª montador. (mão de obra) | 0.452 | 1057.30 | 477.90 |
| mo080 | h | Ajudante de montador. (mão de obra) | 0.452 | 604.97 | 273.45 |
| % | % | Custos directos complementares | 2 % | 751.35 | 15.03 |
|  |  | Custos directos |  |  | 766.38 |
