# Demolição de revestimento com peças de pedra natural

- Propriedade do ficheiro: CYPE INGENIEROS, S.A.
- Formato: FIEBDC-3/2002
- Âmbito geográfico: Angola
- Moeda: AOA
- Custos indirectos: 3.00 %
- IVA: 18.00 %

## D Demolições

### DR Revestimentos

#### DRC De peças rígidas em paramentos verticais

**DRC020** m² Demolição de revestimento com peças de pedra natural.
Desmontagem de revestimento com peças de pedra natural com grampos de ancoragem, com meios manuais, e recuperação, armazenamento e colocação do material no mesmo local, sem afectar a estabilidade do sistema de ancoragem, e carga manual para camião ou contentor.
Inclui: Desmontagem do elemento. Classificação e etiquetagem. Armazenamento dos materiais a reutilizar. Reposição do elemento. Remoção e acumulação dos restos de obra. Limpeza dos restos da obra. Carga manual dos restos de obra para camião ou contentor.
Critério de medição de projecto: Superfície medida segundo documentação gráfica de Projecto.
Critério de medição de obra: Será medida a superfície realmente desmontada segundo especificações de Projecto.

| Código | Un | Descrição | Rendimento | Preço | Importância |
|---|---|---|---|---|---|
| mo011 | h | Oficial de 1ª montador. (mão de obra) | 0.807 | 1084.69 | 875.34 |
| mo080 | h | Ajudante de montador. (mão de obra) | 0.807 | 620.64 | 500.86 |
| % | % | Custos directos complementares | 2 % | 1376.20 | 27.52 |
|  |  | Custos directos |  |  | 1403.72 |
