# Desmontagem de aparelho sanitário

- Propriedade do ficheiro: CYPE INGENIEROS, S.A.
- Formato: FIEBDC-3/2002
- Âmbito geográfico: Angola
- Moeda: AOA
- Custos indirectos: 3.00 %
- IVA: 18.00 %

## D Demolições

### DS Equipamento

#### DSM Casas de banho

**DSM010** Ud Desmontagem de aparelho sanitário.
Desmontagem de base de chuveiro de porcelana sanitária, com meios manuais, sem afectar a estabilidade dos elementos construtivos aos quais possa estar fixada, e carga manual para camião ou contentor.
Critérios considerados na determinação do preço da unidade de obra: O preço inclui a desmontagem das torneiras e dos acessórios e a obturação das condutas conectadas ao elemento.
Inclui: Desmontagem do elemento. Obturação das tubagens ligadas ao elemento. Remoção e armazenamento do material desmontado. Limpeza dos restos da obra. Carga manual do material desmontado e restos da obra para camião ou contentor.
Critério de medição de projecto: Número de unidades previstas, segundo documentação gráfica de Projecto.
Critério de medição de obra: Será medido o número de unidades realmente desmontadas segundo especificações de Projecto.

| Código | Un | Descrição | Rendimento | Preço | Importância |
|---|---|---|---|---|---|
| mo008 | h | Oficial de 1ª canalizador. (mão de obra) | 0.716 | 1057.30 | 757.03 |
| mo113 | h | Operário não qualificado construção. (mão de obra) | 1.431 | 581.64 | 832.33 |
| % | % | Custos directos complementares | 2 % | 1589.36 | 31.79 |
|  |  | Custos directos |  |  | 1621.15 |
