# Desmontagem de poste de iluminação

- Propriedade do ficheiro: CYPE INGENIEROS, S.A.
- Formato: FIEBDC-3/2002
- Âmbito geográfico: Angola
- Moeda: AOA
- Custos indirectos: 3.00 %
- IVA: 18.00 %

## D Demolições

### DU Infra-estruturas no logradouro

#### DUI Iluminacão exterior

**DUI030** Ud Desmontagem de poste de iluminação.
Desmontagem de poste de iluminação com coluna de alumínio, de até 4 m de altura, e carga manual para camião ou contentor.
Critérios considerados na determinação do preço da unidade de obra: O preço inclui o desmontagem dos acessórios e dos elementos de fixação, mas não inclui a demolição da fundação.
Inclui: Desmontagem do elemento. Fragmentação do material desmontado em peças manejáveis. Remoção e armazenamento do material desmontado. Limpeza dos restos da obra. Carga manual do material desmontado e restos da obra para camião ou contentor.
Critério de medição de projecto: Número de unidades previstas, segundo documentação gráfica de Projecto.
Critério de medição de obra: Será medido o número de unidades realmente desmontadas segundo especificações de Projecto.

| Código | Un | Descrição | Rendimento | Preço | Importância |
|---|---|---|---|---|---|
| mq04cag010a | h | Camião com grua de carga máxima 6 t. (equipamento) | 0.464 | 14565.29 | 6758.29 |
| mo003 | h | Oficial de 1ª electricista. (mão de obra) | 0.160 | 1057.30 | 169.17 |
| mo102 | h | Ajudante de electricista. (mão de obra) | 0.160 | 603.82 | 96.61 |
| mo112 | h | Operário especializado construção. (mão de obra) | 0.426 | 591.15 | 251.83 |
| mo113 | h | Operário não qualificado construção. (mão de obra) | 0.107 | 581.64 | 62.24 |
| % | % | Custos directos complementares | 2 % | 7338.14 | 146.76 |
|  |  | Custos directos |  |  | 7484.90 |
