# Demolição de muro de alvenaria em vedação de terreno

- Propriedade do ficheiro: CYPE INGENIEROS, S.A.
- Formato: FIEBDC-3/2002
- Âmbito geográfico: Angola
- Moeda: AOA
- Custos indirectos: 3.00 %
- IVA: 18.00 %

## D Demolições

### DU Infra-estruturas no logradouro

#### DUV Vedações

**DUV020** m³ Demolição de muro de alvenaria em vedação de terreno.
Demolição de muro de alvenaria de tijolo cerâmico perfurado, revestida, em vedação de terreno, através de retroescavadora com martelo demolidor, e carga mecânica de entulho para camião ou contentor.
Critérios considerados na determinação do preço da unidade de obra: O preço inclui a demolição do revestimento, mas não inclui a demolição da fundação.
Inclui: Demolição do muro de alvenaria e dos seus revestimentos. Fragmentação do entulho em peças manejáveis. Remoção e acumulação de entulho. Limpeza dos restos da obra. Carga mecânica de entulho para camião ou contentor.
Critério de medição de projecto: Volume medido segundo documentação gráfica de Projecto.
Critério de medição de obra: Será medido o volume realmente demolido segundo especificações de Projecto.

| Código | Un | Descrição | Rendimento | Preço | Importância |
|---|---|---|---|---|---|
| mq01exn050c | h | Retroescavadora sobre pneus, de 85 kW, com martelo demolidor. (equipamento) | 0.134 | 19145.48 | 2565.49 |
| mq01ret010 | h | Miniretroescavadora sobre pneus de 15 kW. (equipamento) | 0.067 | 12061.65 | 808.13 |
| mo113 | h | Operário não qualificado construção. (mão de obra) | 0.085 | 581.64 | 49.44 |
| % | % | Custos directos complementares | 2 % | 3423.06 | 68.46 |
|  |  | Custos directos |  |  | 3491.52 |
