# Degrau de chapa estampada

- Propriedade do ficheiro: CYPE INGENIEROS, S.A.
- Formato: FIEBDC-3/2002
- Âmbito geográfico: Angola
- Moeda: AOA
- Custos indirectos: 3.00 %
- IVA: 18.00 %

## E Estruturas

### EA Metálicas

#### EAE Escadas, passadiços e plataformas de trabalho

**EAE120** m Degrau de chapa estampada.
Degrau de chapa gota, tipo T, segundo NP EN 10363, de aço galvanizado EN 10025 S235JR, de 3 mm de espessura nominal e de 5 mm de espessura total, massa nominal 26 kg/m², desenvolvimento 370 mm e 2 dobras, com ligações soldadas em obra.
Critérios considerados na determinação do preço da unidade de obra: O preço inclui as soldaduras.
Inclui: Marcação. Colocação e fixação dos degraus. Limpeza final.
Critério de medição de projecto: Comprimento medido segundo documentação gráfica de Projecto.
Critério de medição de obra: Medir-se-á o comprimento realmente executado segundo especificações de Projecto.

| Código | Un | Descrição | Rendimento | Preço | Importância |
|---|---|---|---|---|---|
| mt07res010aap | m | Degrau de chapa gota, tipo T, segundo NP EN 10363, de aço galvanizado EN 10025 S235JR, de 3 mm de espessura nominal e de 5 mm de espessura total, massa nominal 26 kg/m², desenvolvimento 370 mm e 2 dobras. (material) | 1.000 | 6946.86 | 6946.86 |
| mq08sol020 | h | Equipamentos e elementos auxiliares para soldadura eléctrica. (equipamento) | 0.174 | 925.70 | 161.07 |
| mo047 | h | Oficial de 1ª montador de estruturas metálicas. (mão de obra) | 0.242 | 1098.52 | 265.84 |
| mo094 | h | Ajudante de montador de estruturas metálicas. (mão de obra) | 0.242 | 645.44 | 156.20 |
| % | % | Custos directos complementares | 2 % | 7529.97 | 150.60 |
|  |  | Custos directos |  |  | 7680.57 |
