# Coluna de pedra natural

- Propriedade do ficheiro: CYPE INGENIEROS, S.A.
- Formato: FIEBDC-3/2002
- Âmbito geográfico: Angola
- Moeda: AOA
- Custos indirectos: 3.00 %
- IVA: 18.00 %

## E Estruturas

### EC Cantarias

#### ECP Colunas

**ECP010** Ud Coluna de pedra natural.
Coluna de granito Rosa Porrinho, com fuste de secção circular de 30 cm de diâmetro, 200 cm de altura e acabamento serrado. Colocação em obra: através do seu apoio sobre a superfície suporte.
Inclui: Marcação dos eixos e perímetro da coluna. Colocação da coluna. Aprume e nivelação do conjunto. Enchimento das juntas.
Critério de medição de projecto: Número de unidades previstas, segundo documentação gráfica de Projecto.
Critério de medição de obra: Medir-se-á o número de unidades realmente executadas segundo especificações de Projecto.

| Código | Un | Descrição | Rendimento | Preço | Importância |
|---|---|---|---|---|---|
| mt06cpn010bad | Ud | Coluna de granito Rosa Porrinho, com fuste de secção circular de 30 cm de diâmetro, 200 cm de altura e acabamento serrado. (material) | 1.000 | 110858.88 | 110858.88 |
| mq07gte010c | h | Autogrua de braço telescópico com uma capacidade de elevação de 30 t e 27 m de altura máxima de trabalho. (equipamento) | 1.159 | 20287.50 | 23513.21 |
| mo022 | h | Oficial de 1ª colocador de pedra natural. (mão de obra) | 4.039 | 1055.59 | 4263.53 |
| mo060 | h | Ajudante de colocador de pedra natural. (mão de obra) | 4.039 | 620.64 | 2506.76 |
| % | % | Custos directos complementares | 2 % | 141142.38 | 2822.85 |
|  |  | Custos directos |  |  | 143965.23 |
