# Arco de aduelas de pedra natural

- Propriedade do ficheiro: CYPE INGENIEROS, S.A.
- Formato: FIEBDC-3/2002
- Âmbito geográfico: Angola
- Moeda: AOA
- Custos indirectos: 3.00 %
- IVA: 18.00 %

## E Estruturas

### EC Cantarias

#### ECR Arcos

**ECR010** m Arco de aduelas de pedra natural.
Arco de pedra natural de calcário formado por aduelas de 60x40x40 cm, acabamento bujardado, esquadradas e trabalhadas em oficina, com secção trapezoidal de acordo com o desenho de pormenor, colocadas com argamassa de cal industrial, cor Natural, M-15, fornecida em sacos; montagem e desmontagem de cimbres e apoios.
Inclui: Montagem de cimbres e apoios. Implantação das aduelas. Colocação das aduelas. Cálculo a olho com régua e ajuste com nível e fio de prumo, rectificando a sua posição com pancada. Regularização, refinamento e enchimento de juntas do conjunto do arco. Limpeza do paramento. Desmontagem de cimbres e apoios. Revisão do intradorso.
Critério de medição de projecto: Comprimento medido pelo seu maior desenvolvimento linear, segundo documentação gráfica de Projecto.
Critério de medição de obra: Medir-se-á, pelo seu maior desenvolvimento linear, o comprimento realmente executado segundo especificações de Projecto.

| Código | Un | Descrição | Rendimento | Preço | Importância |
|---|---|---|---|---|---|
| mt06dpn010a | Ud | Aduela de pedra natural de calcário de 60x40x40 cm, acabamento bujardado. (material) | 1.660 | 14950.67 | 24818.11 |
| mt08cim020 | m | Molde de madeira para formação de arco. (material) | 1.000 | 14458.71 | 14458.71 |
| mt08cim030a | m³ | Madeira de pinho para formação de cimbre. (material) | 0.150 | 67190.48 | 10078.57 |
| mt08aaa010a | m³ | Água. (material) | 0.007 | 283.51 | 1.98 |
| mt09mcu010aah | t | Argamassa industrial para alvenaria, de cal, cor Natural, categoria M-15 (resistência à compressão 15 N/mm²), composta de cal hidráulica natural, tipo NHL 5, segundo NP EN 459-1 e inertes siliciosos seleccionados, fornecida em sacos, segundo EN 998-2. (material) | 0.038 | 45833.17 | 1741.66 |
| mo022 | h | Oficial de 1ª colocador de pedra natural. (mão de obra) | 6.059 | 1055.59 | 6395.82 |
| mo060 | h | Ajudante de colocador de pedra natural. (mão de obra) | 6.220 | 620.64 | 3860.38 |
| % | % | Custos directos complementares | 2 % | 61355.23 | 1227.10 |
|  |  | Custos directos |  |  | 62582.33 |
