# Enchimento do tardoz da abóbada

- Propriedade do ficheiro: CYPE INGENIEROS, S.A.
- Formato: FIEBDC-3/2002
- Âmbito geográfico: Angola
- Moeda: AOA
- Custos indirectos: 3.00 %
- IVA: 18.00 %

## E Estruturas

### EF Alvenarias

#### EFE Em abóbada

**EFE021** m³ Enchimento do tardoz da abóbada.
Enchimento de tardoz de abóbada com betão celular à base de cimento e aditivo plastificante-arejante, com meios mecânicos, de resistência à compressão 0,2 MPa e 350 kg/m³ de densidade, confeccionado em obra com cimento cinzento e aditivo plastificante-arejante.
Inclui: Espalhamento do material de enchimento em camadas de espessura uniforme. Nivelamento da superfície de acabamento.
Critério de medição de projecto: Volume medido segundo documentação gráfica de Projecto.
Critério de medição de obra: Medir-se-á o volume realmente executado segundo especificações de Projecto.

| Código | Un | Descrição | Rendimento | Preço | Importância |
|---|---|---|---|---|---|
| mt08cem000l | kg | Cimento cinzento em sacos. (material) | 300.000 | 18.65 | 5595.00 |
| mt08adb010a | kg | Aditivo plastificante-arejante para betões celulares. (material) | 3.000 | 792.20 | 2376.60 |
| mt08aaa010a | m³ | Água. (material) | 0.400 | 279.70 | 111.88 |
| mq06cel010 | h | Equipamento para fabricação e bombagem de betão celular à base de cimento e aditivo plastificante-arejante, de 12 m³/h. (equipamento) | 0.348 | 6595.93 | 2295.38 |
| mo020 | h | Oficial de 1ª construção. (mão de obra) | 0.808 | 1028.94 | 831.38 |
| mo113 | h | Operário não qualificado construção. (mão de obra) | 1.616 | 581.64 | 939.93 |
| % | % | Custos directos complementares | 2 % | 12150.17 | 243.00 |
|  |  | Custos directos |  |  | 12393.17 |
