# Reparação estrutural de paredes de alvenaria, com argamassa de cimento

- Propriedade do ficheiro: CYPE INGENIEROS, S.A.
- Formato: FIEBDC-3/2002
- Âmbito geográfico: Angola
- Moeda: AOA
- Custos indirectos: 3.00 %
- IVA: 18.00 %

## E Estruturas

### EF Alvenarias

#### EFY Reparações

**EFY036** m² Reparação estrutural de paredes de alvenaria, com argamassa de cimento.
Reparação estrutural de parede de alvenaria com argamassa cimentícia bicomponente reforçada com fibras, cor cinzento, aplicada manualmente, com acabamento liso, em duas camadas, de 10 mm de espessura total; reforçada com malha de fibra de vidro anti-álcalis, com um conteúdo mínimo de zircónio de 17%, de 12,7x12,7 mm de vão de malha e de 125 g/m² de massa superficial.
Inclui: Aplicação da primeira camada de argamassa. Colocação da malha. Aplicação da segunda camada de argamassa. Execução do acabamento.
Critério de medição de projecto: Superfície medida segundo documentação gráfica de Projecto.
Critério de medição de obra: Medir-se-á a superfície realmente executada segundo especificações de Projecto.

| Código | Un | Descrição | Rendimento | Preço | Importância |
|---|---|---|---|---|---|
| mt09rem070e | m² | Malha de fibra de vidro anti-álcalis, com um conteúdo mínimo de zircónio de 17%, de 12,7x12,7 mm de vão de malha, de 125 g/m² de massa superficial e de 0,45x25 m, para armar argamassas. (material) | 1.100 | 3998.76 | 4398.64 |
| mt09rem060f | kg | Argamassa cimentícia bicomponente reforçada com fibras, cor cinzento, composta de cimentos de alta resistência, inertes seleccionados, aditivos especiais e polímeros sintéticos em dispersão aquosa, permeável ao vapor de água e de alta resistência mecânica e alta ductilidade, para aplicar com palustra ou colher, prévia amassadura com água, classe R2 segundo NP EN 1504-3. (material) | 18.500 | 426.25 | 7885.63 |
| mo020 | h | Oficial de 1ª construção. (mão de obra) | 0.355 | 1055.59 | 374.73 |
| mo113 | h | Operário não qualificado construção. (mão de obra) | 0.355 | 596.70 | 211.83 |
| % | % | Custos directos complementares | 2 % | 12870.83 | 257.42 |
|  |  | Custos directos |  |  | 13128.25 |
