# Molde para cornijas

- Propriedade do ficheiro: CYPE INGENIEROS, S.A.
- Formato: FIEBDC-3/2002
- Âmbito geográfico: Angola
- Moeda: AOA
- Custos indirectos: 3.00 %
- IVA: 18.00 %

## E Estruturas

### EH Betão armado

#### EHJ Moldes, cavilhas e complementos

**EHJ020** m Molde para cornijas.
Molde descartável de poliestireno expandido para cornija simples, revestido com uma lâmina de plástico termoformado, de 120x120 mm, colocado em bordo de laje, de uma única utilização. Inclusive elementos de fixação do molde à cofragem e fita adesiva para a vedação de juntas.
Inclui: Marcação. Corte dos moldes. Colocação. Remoção dos moldes.
Critério de medição de projecto: Comprimento medido entre eixos, segundo documentação gráfica de Projecto.
Critério de medição de obra: Medir-se-á, a eixos, o comprimento realmente executado segundo especificações de Projecto.

| Código | Un | Descrição | Rendimento | Preço | Importância |
|---|---|---|---|---|---|
| mt08cor020daa | m | Molde descartável de poliestireno expandido para cornija simples, revestido com uma lâmina de plástico termoformado, de 120x120 mm. (material) | 1.050 | 1752.66 | 1840.29 |
| mt08var060 | kg | Pregos de aço de 20x100 mm. (material) | 0.002 | 1653.77 | 3.31 |
| mt08lhv030a | m | Fita de juntas. (material) | 0.050 | 127.05 | 6.35 |
| mo091 | h | Ajudante de cofrador. (mão de obra) | 0.162 | 645.44 | 104.56 |
| % | % | Custos directos complementares | 2 % | 1954.51 | 39.09 |
|  |  | Custos directos |  |  | 1993.60 |
