# Reforço de base e capitel de pilar de betão armado, com perfis metálicos

- Propriedade do ficheiro: CYPE INGENIEROS, S.A.
- Formato: FIEBDC-3/2002
- Âmbito geográfico: Angola
- Moeda: AOA
- Custos indirectos: 3.00 %
- IVA: 18.00 %

## E Estruturas

### EH Betão armado

#### EHP Reforços com perfis metálicos

**EHP020** Ud Reforço de base e capitel de pilar de betão armado, com perfis metálicos.
Base e capitel de reforço de pilar de betão armado de 30x30 cm, realizados com perfis de aço S275JR, laminados a quente, série L 40x4, com camada de primário anticorrosivo, ligados entre si através de soldadura e aderidos às lajes inferiores e superiores com adesivo tixotrópico de dois componentes à base de resina epóxi, com fornecimento de material de soldadura segundo EN ISO 2560, soldadura do conjunto e enchimento do espaço entre a laje e os perfis metálicos, através da injecção de adesivo tixotrópico de dois componentes à base de resina epóxi, para assegurar a continuidade do reforço através do nó.
Inclui: Implantação da posição dos reforços. Limpeza da superfície de betão. Aplicação da cola. Colocação e fixação provisória das peças. Execução das ligações por soldadura. Enchimento por injecção de resinas epóxi.
Critério de medição de projecto: Número de unidades previstas, segundo documentação gráfica de Projecto.
Critério de medição de obra: Medir-se-á o número de unidades realmente executadas segundo especificações de Projecto.

| Código | Un | Descrição | Rendimento | Preço | Importância |
|---|---|---|---|---|---|
| mt09reh120a | kg | Adesivo tixotrópico de dois componentes à base de resina epóxi, para a correcta ligação entre o betão fresco e o betão endurecido ou para melhorar a aderência do betão endurecido e o aço, segundo NP EN 1504-7. (material) | 0.384 | 2196.33 | 843.39 |
| mt07ala140aga | m | Perfil de aço EN 10025 S275JR, série L 40x4, laminado a quente, para aplicações estruturais. Trabalhado e montado em oficina, para colocar em obra. (material) | 2.640 | 1094.95 | 2890.67 |
| mt27pfi010 | l | Primário de secagem rápida, formulado com resinas alquídicas modificadas e fosfato de zinco. (material) | 0.024 | 5930.13 | 142.32 |
| mq08sol020 | h | Equipamentos e elementos auxiliares para soldadura eléctrica. (equipamento) | 0.116 | 925.70 | 107.38 |
| op00ciz020 |  | Guilhotina para aço em varões nervurados. | 1.000 | 0.00 | 0.00 |
| op00ata010 |  | Máquina de amarrar ferro. | 1.000 | 0.00 | 0.00 |
| mo047 | h | Oficial de 1ª montador de estruturas metálicas. (mão de obra) | 3.514 | 1146.70 | 4029.50 |
| mo094 | h | Ajudante de montador de estruturas metálicas. (mão de obra) | 3.514 | 673.79 | 2367.70 |
| % | % | Custos directos complementares | 2 % | 10380.96 | 207.62 |
|  |  | Custos directos |  |  | 10588.58 |
